# Muster-Leistungsbeschreibung
Leistungsbeschreibung (GAEB 90, DA81)
Währung: EUR

## Abdichtung im Verbund (AIV-F) DIN 18534,
Datum: 16.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur Abdichtung im Verbund
(AIV-F) DIN 18534-3

Abdichtungen im Verbund (AIV-F) sind unter
Berücksichtigung der Anforderungen zu planen.

Feuchteempfindliche Untergründe aus Holz oder
Holzwerkstoffen sind als Untergrund für AIV-F
ungeeignet.

In Bereichen, in denen unter Berücksichtigung der
Wassereinwirkung lediglich Bodenflächen abzudichten
sind, ist die Abdichtungsschicht mindestens 5 cm über
OKFF hochzuführen.

An aufgehenden Bauteilen (Wandflächen usw.), auf die
Wasser einwirkt, ist die Abdichtungsschicht mindestens
20 cm über die Wasserentnahmestelle bzw. über die
Höhe des zu erwartenden Spritzwasserbereiches
hochzuführen.

Unter und hinter Bade- oder Duschwannen ist die
Abdichtung fortzuführen, ggf. mit zusätzlicher
Unterflur-Entwässerung.
In diesem Bereich dürfen nur die für die Wannen
selbst erforderlichen Rohre und Leitungen geplant
werden. Durchdringungen für Rohre und Leitungen sind
so zu planen, dass die Abdichtungsschicht sicher
anzuschließen ist.

*Hinweis*
Hinweis zur Abdichtung im Verbund AIV-F
gemäß DIN 18534-3, 1K-FPD

Die beschriebene Abdichtung von Innenräumen
wird gemäß DIN 18534 Teil 3 (AIV-F) mit der
einkomponentigen, flexiblen, polymermodifizierten
Dickbeschichtung,
Remmers MB 1K rapid, hergestellt.

Die Abdichtung ist für die Wassereinwirkungsklassen
W0-I bis W3-I  an Wänden und auf Böden geeignet.

Die Einhaltung der Schichtdickenanforderung ist durch
Kontrolle  der Auftragsmenge und der Nassschichtdicke
während der Verarbeitung sicher zu stellen und bei
W3-I zusätzlich zu protokollieren.

### Titel 00002 Vorarbeiten

**00002.0001 Vorbereitung des Untergrundes (AIV)**
Reinigen des Untergrundes und Entfernen von
haftungsmindernden Stoffen.
Staubreste gründlich absaugen, Material aufnehmen und
entsorgen.
Es muss ein sauberer, tragfähiger Untergrund
vorliegen.

Egalisierungs- und Ausgleichsschichten sind vor dem
Auftragen der Abdichtungsschicht mit geeigneten
Produkten herzustellen.
Einheit: m2

**00002.0002 Grundieren von Wand- und Bodenflächen (AIV)**
Grundierung von Wand- und Bodenflächen
mit saugfähigkeitsregulierender und verfestigender
Wirkung auf saugfähigen Untergründen
(Estrich, Putz, Trockenbaustoffe) mit
Remmers Primer Hydro F
als Vorbehandlung für die Aufnahme des nachfolgenden
Dünnbettmörtel- bzw. Verbundabdichtungssystems.

Produkt durch Streichen, Rollen oder
Spritzen gleichmäßig auftragen.
Pfützenbildung vermeiden.
Grundierung trocknen lassen.

Verbrauch:
Ca. 0,1 - 0,4 l/m² je nach Untergrund
Remmers Primer Hydro F <2842>
Einheit: m2

**00002.0003 Abdichtungsanschluss an Durchdringungen mit Flansch (AIV-F)**
*** Bedarfsposition ohne GB
Durchdringungen mit Festflansch, wie z.B. Unterputz
Mischarmaturen oder Bodenabläufe, für den
fachgerechten Anschluss der Verbundabdichtung
vorbehandeln.

Flansch mit grobkörnigem Schleifpapier aufrauen, mit
geeignetem Reiniger, z.B. Remmers Verdünnung V 101,
gründlich reinigen und haftungsmindernde Stoffe
restlos entfernen.

Achtung: Verdünnung V 101 kann
den Untergrund angreifen.
Stets Probefläche anlegen!

Auftrag der  zweikomponentigen Epoxidharz-Grundierung,
Remmers Epoxy ST 100, auf der trockenen und sauberen
Oberfläche. Vollflächiges abstreuen der frischen
Grundierung mit
Remmers Quarz 03/08 DF, feuergetrocknetem Quarzsand.

Grundierung vollständig durchtrocknen lassen.

Verbrauch:
Nach Bedarf
Remmers Verdünnung V 101 <0978>
Nach Bedarf, ca. ca. 0,30 - 0,50 kg/m²
Remmers Epoxy ST 100 <1160>
Nach Bedarf
Remmers Quarz 03/08 DF <4406>
Einheit: St

### Titel 00003 Abdichtung im Verbund nach DIN 18534-3

**00003.0001 Abdichtungsanschluss anRohrdurchdringungen Wand (2K MDS)**
*** Bedarfsposition ohne GB
Abdichtungsanschluss an Rohrdurchdringungen
mit einer vorgefertigten Dichtmanschette
(Lochdurchmesser 1/2") aus hochwertigem,
vliesbeschichteten Premium-Dichtband
auf NBR Kautschuk Basis,
Remmers Tape VF 120 VC, verstärken.

Die Dichtmanschette muss das Leitungsrohr wasserdicht
umschließen. Bei Bedarf ist das Leitungsrohr vor den
Abdichtungsarbeiten über die Abdichtungsebene zu
verlängern.

Dichtmanschette mit der rissüberbrückenden,
mineralischen Dichtungsschlämme (MDS),
Remmers MB 2K, verkleben und anschließend
überarbeiten.

Verbrauch:
Remmers Tape VF 120 VC, Wandmanschette VF, 120x120mm
<5077>
Nach Bedarf
Remmers MB 2K <3014>
Einheit: St

**00003.0002 Abdichtungsanschluss anRohrdurchdringungen Boden (2K MDS)**
*** Bedarfsposition ohne GB
Abdichtungsanschluss an Rohrdurchdringungen und
Bodenabläufe mit der vorgefertigten Dichtmanschette
aus hochwertigem, vliesbeschichteten Premium-Dichtband
auf NBR Kautschuk Basis, Remmers Tape VF 350 HC,
verstärken.

Die elastische Dichtmanschette entsprechend dem
erforderlichen Rohrdurchmesser zuschneiden und so über
die Rohrdurchführung stülpen, dass die Manschette das
Rohr vollständig umfasst.
Bei Bodenabläufen fachgerecht an den vorhandenen
Flansch anschließen.

Dichtmanschette mit der rissüberbrückenden,
mineralischen Dichtungsschlämme (MDS),
Remmers MB 2K verkleben und anschließend
überarbeiten.

Verbrauch:
Remmers Tape VF 350 HC <4804>
Nach Bedarf
Remmers MB 2K <3014>
Einheit: St

**00003.0003 Abdichten von Innenecken, Fugen undÜbergängen (2K MDS)**
Innenecken, Fugen und Übergänge zu
nichtmineralischen Bauteilen mit dem hochwertigen,
vliesbeschichtetem Premium-Dichtband auf
NBR Kautschuk-Basis, Remmers Tape VF, verstärken.

Mineralische, rissüberbrückende Dichtungsschlämme,
Remmers MB 2K, auf dem vorbereiteten Untergrund
vorlegen,
Tape VF vollflächig verkleben und mit dem
Abdichtungsstoff überarbeiten.

Bei rechtwinkligen Eckbereichen vorgefertigte
Innenecke, Remmers Tape VF 100 IC, bzw.
Aussenecke, Remmers Tape VF 75 EC, verwenden.
Ansätze sind mit einer Überlappungsbreite
von > 5 cm auszuführen.
Über Bewegungsfugen wird Tape VF schlaufenförmig
in Omegaform eingebaut.

Verbrauch:
Ca. 1m/m
Remmers Tape VF 120 <5071>
Ca. 1m/m
Remmers Tape VF 250 <4805>
Ca. 1m/m
Remmers Tape VF 500 <5075>
1 Stk./Innenecke VF
Remmers Tape VF 100 IC <5074>
1 Stk./Aussenecke VF
Remmers Tape VF 75 EC <5073>
Nach Bedarf
Remmers MB 2K <3014>
Einheit: lfm

**00003.0004 Abdichtung im Verbund AIV-F gemäß DIN 18534-3, 1K-FPD**
Abdichtung im Verbund (AIV-F) gemäß DIN 18534
aus der einkomponentigen, flexiblen,
polymermodifizierten Dickbeschichtung (FPD), Remmers MB
1K rapid, herstellen.

Mindesttrockenschichtdicke > 2 mm.

Produkt mindestens 2-lagig auf den vorbereiteten
Untergrund auftragen.
Der Auftrag jeder Schicht muss fehlstellenfrei und
in gleichmäßiger Dicke erfolgen.
Aufträge jeweils trocknen lassen.

Verbrauch:
Ca. 2,7 kg/m² bei 2 mm Trockenschichtdicke
Remmers MB 1K rapid <0851>
Einheit: m2

**00003.0005 Ansetzen und Verlegen von Wand- und Bodenfliesen (AIV)**
Ansetzen / Verlegen der Wand- und Bodenfliesen im
Dünnbettverfahren mit hydraulisch erhärtendem,
kunststoffvergüteten Dünnbettmörtel,
Remmers FL fix (C2 TE S1 gemäß DIN EN 12004).

Fliesenfabrikat: '____________________'
Fliesentyp: '____________________'
Fliesenformat: '____________________'
Fliesenfarbe: '____________________'

Dünnbettmörtel mit geeigneter Kammzahnung aufziehen
und Fliesen innerhalb der klebeoffenen Zeit gemäß DIN
18157-1 fachgerecht ansetzen / verlegen.

Verbrauch:
Remmers FL fix <2817>
Ca. 1,1 kg/m²/mm Auftragsdicke,
4 mm Kammzahnung: ca. 1,5 kg/m²
6 mm Kammzahnung: ca. 2,3 kg/m²
8 mm Kammzahnung: ca. 3,0 kg/m²
Einheit: m2

**00003.0006 Fliesenbelag ausfugen**
Fliesenflächen mit hydraulisch erhärtendem,
kunststoffvergütetem Fugenmörtel,
Remmers FL grout flex, geprüft
nach CG2 WA gemäß DIN EN 13888,
verfugen.

Fugenbreite: '_____' mm
Fugenfarbe: '__________'

Verbrauch:
Remmers FL grout flex <2891>
Verbrauch abhängig von Fliesenformat, Fugenbreite und
Fugentiefe.
z.B.Fugenbreite 6 mm, Fugentiefe 8 mm:
Fliesenformat 30 x 30cm ca. 0,48 kg
Fliesenformat 60 x 30cm ca. 0,35 kg
Einheit: m2

**00003.0007 Elastische Anschluss-und Bewegungsfugen herstellen**
Rand-, Anschluss- und Bewegungsfugen mit
elastischem, alkoxyvernetzenden Silicondichtstoff,
Remmers Multi Sil, herstellen.

Fugenfarbe: '__________'

Verbrauch:
Remmers Multi Sil <7380>
Ca. 100 ml/lfdm bei 1 cm² Fugenquerschnitt
Einheit: lfm
